# Base de relé, referencia MC600 de Zettler

- Propiedad del archivo: CONSTRUNARIO
- Formato: FIEBDC-3/2012
- Programa: Construnario Versión 3.51
- Fecha de los precios: 14/03/2023
- Divisa: EUR

**568001018** u Base de relé, referencia MC600 de Zettler
Precio: 69.83
Relé de doble contacto de 24 V CC (60 VA) LED indicador de estado Bajo consumo de energía (< 20 µA excepto al arranque) Funcionamiento con enclavamiento Puede utilizarse en lugar de una base estándar Necesita el acoplamiento de un diodo si se utiliza en lugar de una base de diodo
