# Módulo interface de salida por relé, referencia RIM 800 de Zettler. Sin caja. Únicamente electrónica para montar con accesorio para carril DIN o caja estanca D800

- Propiedad del archivo: CONSTRUNARIO
- Formato: FIEBDC-3/2012
- Programa: Construnario Versión 3.51
- Fecha de los precios: 14/03/2023
- Divisa: EUR

**568800003** u Módulo interface de salida por relé, referencia RIM 800 de Zettler. Sin caja. Únicamente electrónica para montar con accesorio para carril DIN o caja estanca D800.
Precio: 48.63
Módulo de interfaz de relé direccionable tipo ZETTLER RIM800, que proporciona una única salida de relé programable desde el bucle direccionable, que se puede programar para una variedad de aplicaciones, incluida la señalización de condiciones de incendio en plantas, maquinaria, paneles de control de incendios, compuertas y sistemas de seguridad. Se supervisa la bobina del relé. El contacto del relé tiene una clasificación de 2 A a 24 V CC, pero se puede utilizar para cambiar el voltaje de la red cuando se utiliza con un relé de alto voltaje adicional. Está certificado por LPCB o VdS. La dirección se asigna a través de la herramienta electrónica y no se permiten sistemas de direccionamiento que incluyan microinterruptores u otros dispositivos que pudieran ser modificados / removidos luego de la puesta en servicio del sistema. Datos técnicos: Dimensiones (L x A x P): 83 x 14 x 57 mm Peso 100 g Corriente de reposo: 200 mA Corriente de alarma: 3 mA Capacidad de ruptura del relé: 24 V / 2 A Temperatura ambiente: -25 ° C a + 70 ° C Humedad del aire: <95% sin condensación Certificación según: EN54 / Part 18 Versión con caja Datos técnicos: Dimensiones con caja (L x H x D): 136 x 116 x 86 mm Tipo de protección: IP54 (solo versión con caja) Peso con caja 260 g
