# Relé alta tensión, referencia HVR800 de Zettler. Permite conjuntamente con módulos de salida de relé, realizar conmutaciones a 230 Vca

- Propiedad del archivo: CONSTRUNARIO
- Formato: FIEBDC-3/2012
- Programa: Construnario Versión 3.51
- Fecha de los precios: 14/03/2023
- Divisa: EUR

**568800004** u Relé alta tensión, referencia HVR800 de Zettler. Permite conjuntamente con módulos de salida de relé, realizar conmutaciones a 230 Vca.
Precio: 70.17
Módulo tipo ZETTLER HVR800, es un dispositivo no direccionable que permite que un relé nominal de baja corriente cambie a 10A. Alternativamente, se puede usar una señal piloto de bajo voltaje, como la proporcionada por RIM800 o el esquema de 80 vías, para cambiar el relé de red integral a través de la entrada fotoaislada. Especificaciones técnicas: Temperatura de funcionamiento: de -20°C a + 70°C Humedad del aire: <95% sin condensación Dimensiones: 26,5 H x 42 W x 74 H mm Contactos de relé: hasta 10 A a 250 Vca Certificación según: EN54 / Part 18
