# Módulo de una salida de relé, referencia RIM 800 de Zettler. Con tapa

- Propiedad del archivo: CONSTRUNARIO
- Formato: FIEBDC-3/2012
- Programa: Construnario Versión 3.51
- Fecha de los precios: 14/03/2023
- Divisa: EUR

**568800033** u Módulo de una salida de relé, referencia RIM 800 de Zettler. Con tapa
Precio: 58.37
Módulo interface de Salida por relé RIM 800; sistema ZETTLER EXPERT. Con LED indicador. Contacto inversor libre potencial (máximo 2A, 24Vcc). Precisa caja K2142 para montaje superficial. Homologado LPCB/VdS.
