# Base de sirena con detector, referencia 80DSB de Zettler

- Propiedad del archivo: CONSTRUNARIO
- Formato: FIEBDC-3/2012
- Programa: Construnario Versión 3.51
- Fecha de los precios: 14/03/2023
- Divisa: EUR

**576080001** u Base de sirena con detector, referencia 80DSB de Zettler
Precio: 59.26
Base de sirena 80DSB para detector. No direccionable, utiliza la dirección del detector a programar. Color blanco. Grado de protección IP21C. Certificado EN54-3. Emisión de sonido @ 1m 90 dBA. Especificaciones técnicas: Dimensiones (diámetro x altura): 114x45 mm Temperatura de funcionamiento: -25°C a +70°C Humedad del aire: <95% sin condensación Certificaciones: EN54-3 Grado de protección IP21C
