# Sirena de base direccionable, referencia P80SB de Zettler

- Propiedad del archivo: CONSTRUNARIO
- Formato: FIEBDC-3/2012
- Programa: Construnario Versión 3.51
- Fecha de los precios: 14/03/2023
- Divisa: EUR

**576080002** u Sirena de base direccionable, referencia P80SB de Zettler
Precio: 84.76
Base de sirena para detector P80SB, direccionable. Color blanco. Grado de protección IP21C. Equipado con aislador integrado y certificado EN54-3 y EN54-17. Emisión de sonido @ 1m 90 dBA. 15 tonos y 4 volúmenes seleccionables por software. Con micrófono integrado para funciones de autodiagnóstico. Especificaciones técnicas: Dimensiones (diámetro x altura): 114x45 mm Temperatura de funcionamiento: -25°C a +70°C Humedad del aire: <95% sin condensación Certificaciones: EN54-3, EN54-17 Grado de protección IP21C
