# Sirena direccionable de pared, referencia P80SW de Zettler. Blanco

- Propiedad del archivo: CONSTRUNARIO
- Formato: FIEBDC-3/2012
- Programa: Construnario Versión 3.51
- Fecha de los precios: 14/03/2023
- Divisa: EUR

**576080003** u Sirena direccionable de pared, referencia P80SW de Zettler. Blanco
Precio: 106.49
Sirena direccionable tipo P80SW. Color blanco. Emisión de sonido @ 1m 100 dBA. Grado de protección IP21C. 16 tonos y 2 volúmenes seleccionables por software. Con aislador integrado. Con micrófono integrado para funciones de autodiagnóstico. Especificaciones técnicas: Dimensiones (An x Al x Pr): 89x135x40 mm (sin caja de montaje) Temperatura de funcionamiento: -10°C a +55°C Humedad del aire: <95% sin condensación Certificaciones: EN54-3, EN54-17 Grado de protección IP21C
