# Sirena direccionable de pared, referencia P85SR de Zetler. IP

- Propiedad del archivo: CONSTRUNARIO
- Formato: FIEBDC-3/2012
- Programa: Construnario Versión 3.51
- Fecha de los precios: 14/03/2023
- Divisa: EUR

**576080005** u Sirena direccionable de pared, referencia P85SR de Zetler. IP
Precio: 126.57
Sirena direccionable tipo P85SR, para uso en exteriores. Color rojo. Emisión de sonido @ 1m 100 dBA. Grado de protección IP55. 16 tonos y 2 volúmenes seleccionables por software. Con aislador integrado. Con micrófono integrado para funciones de autodiagnóstico. Especificaciones técnicas: Dimensiones (An x Al x Pr): 105x153x97 mm (con caja de montaje) Temperatura de funcionamiento: -25°C a +70°C Humedad del aire: <95% sin condensación Certificaciones: EN54-3, EN54-17 Grado de protección IP55
