# Base analógica de sirena con VAD de potencia estándar, referencia P80AVB de Zettler

- Propiedad del archivo: CONSTRUNARIO
- Formato: FIEBDC-3/2012
- Programa: Construnario Versión 3.51
- Fecha de los precios: 14/03/2023
- Divisa: EUR

**576080006** u Base analógica de sirena con VAD de potencia estándar, referencia P80AVB de Zettler
Precio: 149.11
Base de sirena y dispositivo de alarma de luz (VAD) P80AVB para detector, direccionable. Cuerpo transparente, flash blanco. Grado de protección IP21C. Equipado con aislador integrado y certificado según EN54 partes 3, 23, 17. Clase de certificación EN54-23 C-3-8. Emisión de sonido @ 1m 90 dBA. 15 tonos, 2 volúmenes y 2 frecuencias de parpadeo seleccionables por software. Con micrófono integrado y sensor de luz para funciones de autodiagnóstico. Especificaciones técnicas: Dimensiones (diámetro x altura): 135x45 mm Temperatura de funcionamiento: -25°C a +70°C Humedad del aire: <95% sin condensación Certificaciones: EN54-3, EN54-23, EN54-17 Grado de protección IP21C
