# Dispositivo VID con sirena de pared, referencia P80AIB de Zettler. Con sirena de base direccionable

- Propiedad del archivo: CONSTRUNARIO
- Formato: FIEBDC-3/2012
- Programa: Construnario Versión 3.51
- Fecha de los precios: 14/03/2023
- Divisa: EUR

**576080010** u Dispositivo VID con sirena de pared, referencia P80AIB de Zettler. Con sirena de base direccionable
Precio: 110.51
Base de sirena con luz intermitente (VID) P80AIB para detector, direccionable. Cuerpo transparente, destello rojo. Grado de protección IP21C. Equipado con aislador integrado y certificado EN54-3 y EN54-17. Emisión de sonido@ 1m 90 dBA. 15 tonos, 4 volúmenes y 2 frecuencias de parpadeo seleccionables por software. Con micrófono integrado para funciones de autodiagnóstico. Especificaciones técnicas: Dimensiones (diámetro x altura): 114x45 mm Temperatura de funcionamiento: -25°C a +70°C Humedad del aire: <95% sin condensación Certificaciones: EN54-3, EN54-17 Grado de protección IP21C
