# Dispositivo VID con sirena de pared, color blanco, referencia P80AIW de Zettler. Con sirena direccionable de pared

- Propiedad del archivo: CONSTRUNARIO
- Formato: FIEBDC-3/2012
- Programa: Construnario Versión 3.51
- Fecha de los precios: 14/03/2023
- Divisa: EUR

**576080011** u Dispositivo VID con sirena de pared, color blanco, referencia P80AIW de Zettler. Con sirena direccionable de pared
Precio: 162.59
Sirena direccionable de pared con indicador luminoso (VID), tipo P80AIW. Cuerpo blanco, Led rojo. Emisión de sonido @ 1m 100 dBA. Grado de protección IP21C. Partes 3 y 17 con certificación EN54. 16 tonos, 2 volúmenes y 2 frecuencias de parpadeo seleccionables por software. Con aislador integrado. Con micrófono e integrado para funciones de autodiagnóstico. Especificaciones técnicas: Dimensiones (An x Al x Pr): 89x135x40 mm (sin caja de montaje) Temperatura de funcionamiento: -25°C a +70°C Humedad del aire: <95% sin condensación Certificaciones: EN54-3, EN54-17 Grado de protección IP21C
