# Sirena blanca electrónica Squashni de 24 V CC de Zettler

- Propiedad del archivo: CONSTRUNARIO
- Formato: FIEBDC-3/2012
- Programa: Construnario Versión 3.51
- Fecha de los precios: 14/03/2023
- Divisa: EUR

**576501030** u Sirena blanca electrónica Squashni de 24 V CC de Zettler
Precio: 30.54
La sirena Squashni es la sirena de techo original para utilizarse como plataforma universal de detección de incendios o como sirena autónoma completa con tapa. Se entrega preajustada en el tono 3 y tiene control de volumen, es totalmente compatible con los tonos de sirena Roshni y ofrece activación sincronizada
