# Placa de cubierta obturadora para sirena electrónica Squashni de Zettler

- Propiedad del archivo: CONSTRUNARIO
- Formato: FIEBDC-3/2012
- Programa: Construnario Versión 3.51
- Fecha de los precios: 14/03/2023
- Divisa: EUR

**576501031** u Placa de cubierta obturadora para sirena electrónica Squashni de Zettler
Precio: 5.42
Tapa ciega de color blanco
