# Sirena convencional ROSHNI con base baja de Zettler

- Propiedad del archivo: CONSTRUNARIO
- Formato: FIEBDC-3/2012
- Programa: Construnario Versión 3.51
- Fecha de los precios: 14/03/2023
- Divisa: EUR

**576501220** u Sirena convencional ROSHNI con base baja de Zettler
Precio: 26.52
Sirena convencional RO/RS3, máx. 30 mA; roja, 28 tonos programables (DIL-switch). Incluye base baja de montaje. Homologado VdS G 296013; .
