# Base profunda para ROSHNI/Flashni de Zettler. Blanca

- Propiedad del archivo: CONSTRUNARIO
- Formato: FIEBDC-3/2012
- Programa: Construnario Versión 3.51
- Fecha de los precios: 14/03/2023
- Divisa: EUR

**576501223** u Base profunda para ROSHNI/Flashni de Zettler. Blanca
Precio: 3.97
Sirena convencional óptico-acústico IP 65, mod FLASHNI, base para acometida superficial; con sirena electrónica bitonal, blanca(101 dB) y flash Xenón (0,7 Joules).
