# Combinación completa de sirena y flash estroboscópico Roshni de Zettler. Con carcasa y lente rojas

- Propiedad del archivo: CONSTRUNARIO
- Formato: FIEBDC-3/2012
- Programa: Construnario Versión 3.51
- Fecha de los precios: 14/03/2023
- Divisa: EUR

**576501224** u Combinación completa de sirena y flash estroboscópico Roshni de Zettler. Con carcasa y lente rojas
Precio: 69.53
Sirena convencional óptico-acústico IP 65, mod FLASHNI, base para acometida superficial; con sirena electrónica bitonal, roja (101 dB) y flash Xenón (0,7 Joules).
