# Base de flash de LED, referencia Solista de Zettler. Rojo

- Propiedad del archivo: CONSTRUNARIO
- Formato: FIEBDC-3/2012
- Programa: Construnario Versión 3.51
- Fecha de los precios: 14/03/2023
- Divisa: EUR

**576501230** u Base de flash de LED, referencia Solista de Zettler. Rojo
Precio: 50.01
Muy bajo consumo de potencia: 3 o 6 mA a 24 V CC. Diseño estrecho y de larga duración. Grado de protección IP54, se entrega con base
