# Sirena compacta para dormitorio multitono Askari de Zettler. Roja

- Propiedad del archivo: CONSTRUNARIO
- Formato: FIEBDC-3/2012
- Programa: Construnario Versión 3.51
- Fecha de los precios: 14/03/2023
- Divisa: EUR

**576501243** u Sirena compacta para dormitorio multitono Askari de Zettler. Roja
Precio: 27.90
La sirena Askari Compact multitono es un modelo para dormitorios. Su pequeño formato proporciona una instalación discreta. Se entrega con control de volumen, es totalmente compatible con los tonos de sirena Roshni y ofrece activación sincronizada. Hay disponible una caja de montaje en superficie mediante pedido especial.
