# Módulo de salida supervisada, referencia SNM 800 de Zettler. Sin tapa. Unicamente electrónica para montar con accesorio para carril DIN o caja estanca D800

- Propiedad del archivo: CONSTRUNARIO
- Formato: FIEBDC-3/2012
- Programa: Construnario Versión 3.51
- Fecha de los precios: 14/03/2023
- Divisa: EUR

**577800005** u Módulo de salida supervisada, referencia SNM 800 de Zettler. Sin tapa. Unicamente electrónica para montar con accesorio para carril DIN o caja estanca D800.
Precio: 88.02
Módulo direccionable de tipo ZETTLER SNM800, utilizado para conmutar circuitos de sirenas y altavoces hasta 2A a 24Vdc o proporcionar una función de salida monitorizada para otras aplicaciones. Estos se pueden utilizar además de los circuitos suministrados de serie en los paneles de detección. Este módulo puede admitir circuitos de sirenas cableados como una derivación (Clase B - Estilo Y) o configurados como un bucle (Clase A - Estilo Z). El módulo de salida de sirena se puede configurar con un módulo ZETTLER RIM800 para proporcionar control de solenoide de liberación para sistemas de extinción. Está certificado por LPCB o VdS. La dirección se asigna a través de la herramienta electrónica y no se permiten sistemas de direccionamiento que incluyan microinterruptores u otros dispositivos que pudieran ser modificados / removidos luego de la puesta en servicio del sistema. Datos técnicos: Temperatura de funcionamiento: -25°C a +70°C; Humedad del aire: <95% sin condensación Dimensiones (largo x alto x profundo): 148 x 87 x 14 mm Peso 100 g Certificación según: EN54 / Part 18
