# Módulo de una salida supervisada, referencia SNM 800 de Zettler. Con tapa

- Propiedad del archivo: CONSTRUNARIO
- Formato: FIEBDC-3/2012
- Programa: Construnario Versión 3.51
- Fecha de los precios: 14/03/2023
- Divisa: EUR

**577800035** u Módulo de una salida supervisada, referencia SNM 800 de Zettler. Con tapa
Precio: 97.74
Módulo de Salida supervisada SNM 800; (máximo 2A, 24 Vcc) sistema ZETTLER EXPERT. Con LED indicador. Precisa caja K2142 para montaje superficial. Homologado LPCB/VdS.
