# Módulo adaptador, referencia DDM 800 de Zettler. Para la conexión de dos lineas de detectores convencionales o un sensor 4 - 20 mA, con tapa

- Propiedad del archivo: CONSTRUNARIO
- Formato: FIEBDC-3/2012
- Programa: Construnario Versión 3.51
- Fecha de los precios: 14/03/2023
- Divisa: EUR

**577800036** u Módulo adaptador, referencia DDM 800 de Zettler. Para la conexión de dos lineas de detectores convencionales o un sensor 4 - 20 mA, con tapa
Precio: 120.78
Módulo adaptador DDM 800 para la conexión de dos lineas de detectores convencionales o dos sensores 4 - 20 mA al sistema de detección ZX. Incorpora un aislador de cortocircuito. Precisa caja K2142 para montaje superficial. Homologado LPCB/VdS
