# Módulo universal para detectores de incendios y gas en carcasa IP55, referencia DDM800 de Zettler

- Propiedad del archivo: CONSTRUNARIO
- Formato: FIEBDC-3/2012
- Programa: Construnario Versión 3.51
- Fecha de los precios: 14/03/2023
- Divisa: EUR

**577800056** u Módulo universal para detectores de incendios y gas en carcasa IP55, referencia DDM800 de Zettler
Precio: 138.84
Módulo adaptador DDM 800 para la conexión de dos lineas de detectores convencionales o dos sensores 4 - 20 mA al sistema de detección ZX. Incorpora un aislador de cortocircuito. En caja estanca D800. Homologado LPCB/VdS
