# Convertidor de audio sobre ethernet, 4 canales, referencia ZES22 de Zettler

- Propiedad del archivo: CONSTRUNARIO
- Formato: FIEBDC-3/2012
- Programa: Construnario Versión 3.51
- Fecha de los precios: 14/03/2023
- Divisa: EUR

**590001006** u Convertidor de audio sobre ethernet, 4 canales, referencia ZES22 de Zettler
Precio: 1285.84
ZES22 - Convertidor de audio sobre ethernet, 4 canales
