# Sistema compacto de megafonía y de alarma por voz, referencia ONE500 de Zettler

- Propiedad del archivo: CONSTRUNARIO
- Formato: FIEBDC-3/2012
- Programa: Construnario Versión 3.51
- Fecha de los precios: 14/03/2023
- Divisa: EUR

**590002001** u Sistema compacto de megafonía y de alarma por voz, referencia ONE500 de Zettler
Precio: 2543.87
El sistema ONE PA/VA está certificado según los requisitos de EN 54-16 y EN54-4, garantizando una evacuación de emergencia segura y controlada. Su alto rendimiento, versatilidad y calidad de audio lo convierten en un sistema de distribución de música y voz potente y asequible para todo tipo de instalaciones. Incluye 2 canales de amplificación con 200 Wrms (500 W música/voz según EN60065) para distribuir entre 6 zonas. Supervisión de la línea sin cable de retorno (dispositivos EOL no incluidos). Procesador DSP. 6 zonas de control. Posibilidad de instalación en pared, en rack y en el escritorio. Cargador de batería integrado y carcasa certificada EN 54-4 (OPCIONAL: Para ser activado con la tarjeta usada). Interfaz de integración con la central de alarma de incendio. Mensajes pregrabados de EVAC y ALERTA. Todo integrado, no se necesita aplicaciones externas. 4 salidas pre-AMP. 3 entradas de audio con prioridad y entrada de audio mezclada. 6 salidas con anulación. Diseño para pared y rack • 2 amplificadores integrados con una potencia combinada de 500 W • 7 fuentes locales • Configuración automática • Configuración manual desde la pantalla LCD • Copia de seguridad y restauración mediante USB
