# Kit de montaje en pared para ONE-500, referencia ONEWMA de Zettler

- Propiedad del archivo: CONSTRUNARIO
- Formato: FIEBDC-3/2012
- Programa: Construnario Versión 3.51
- Fecha de los precios: 14/03/2023
- Divisa: EUR

**590002003** u Kit de montaje en pared para ONE-500, referencia ONEWMA de Zettler
Precio: 131.90
Soporte de montaje en pared para ONE-500 de acero galvanizado de alta resistencia. Rápida instalación, montaje y desmontaje de la unidad ONE. Incluye accesorios y hardware de instalación.
