# Kit de montaje en rack fijo para armario de 19", referencia ONERMA2 de Zettler

- Propiedad del archivo: CONSTRUNARIO
- Formato: FIEBDC-3/2012
- Programa: Construnario Versión 3.51
- Fecha de los precios: 14/03/2023
- Divisa: EUR

**590002005** u Kit de montaje en rack fijo para armario de 19", referencia ONERMA2 de Zettler
Precio: 40.65
ONERMA2 - Kit de montaje fijo en rack para armario rack de 19 " • Montaje fijo para bastidor de 19" • Rack 2U de 19" (incluyendo la unidad ONE-500)
