# Altavoz de techo de 6", referencia CH-42TN de Zettler. Con cúpula

- Propiedad del archivo: CONSTRUNARIO
- Formato: FIEBDC-3/2012
- Programa: Construnario Versión 3.51
- Fecha de los precios: 14/03/2023
- Divisa: EUR

**590003003** u Altavoz de techo de 6", referencia CH-42TN de Zettler. Con cúpula
Precio: 35.31
Altavoz de techo con certificación EN54-24 de Johnson Controls con carcasa metálica y 6" para líneas de 70/100 V de alta calidad para voz y música de fondo. Gracias a sus reducidas dimensiones, puede instalarse en falsos techos de profundidad limitada. El altavoz CH-42TN viene con una carcasa antiincendios. Está equipado con terminales cerámicos y un fusible de aislamiento para evitar que cualquier daño en la unidad pueda causar un fallo general en la línea de altavoces que está conectada. Estas características nos permiten mantener la integridad e inteligibilidad del sistema en caso de evacuación. • Carcasa antiincendios • Excelente para la música y voz • Fácil instalación gracias a los muelles incluidos
