# Altavoz de superficie de 5", referencia DS-60TN1 de Zettler

- Propiedad del archivo: CONSTRUNARIO
- Formato: FIEBDC-3/2012
- Programa: Construnario Versión 3.51
- Fecha de los precios: 14/03/2023
- Divisa: EUR

**590003005** u Altavoz de superficie de 5", referencia DS-60TN1 de Zettler
Precio: 55.54
Altavoz de superficie de Johnson Controls con certificado EN 54-24 y carcasa metálica de 5'' para líneas de 70/100 V, idóneo tanto para música como para aplicaciones de voz de alta calidad. Está diseñado para su instalación en superficie, tanto en techos como en paredes. El altavoz de superficie DS-60TN1 incluye un armario metálico que lo protege del fuego y el vandalismo. Incorpora un terminal cerámico y un fusible de aislamiento para que cualquier posible daño a la unidad no cause un fallo general del circuito del altavoz al que está conectado. Estas características aseguran la integridad e inteligibilidad del sistema que se mantendrá en caso de evacuación. • Altavoz de superficie para evacuación por voz • Armario de metal • Protección contra incendios. Certificación EN 54- 24 • Ideal para música y mensajes de voz • Fácil instalación
