# Proyector acústico ABS de 5'', referencia PCP-20TN de Zettler. Cilíndrico, antivandálico, IP65

- Propiedad del archivo: CONSTRUNARIO
- Formato: FIEBDC-3/2012
- Programa: Construnario Versión 3.51
- Fecha de los precios: 14/03/2023
- Divisa: EUR

**590003006** u Proyector acústico ABS de 5'', referencia PCP-20TN de Zettler. Cilíndrico, antivandálico, IP65
Precio: 93.15
Altavoz de techo de Johnson Controls con certificación EN54-24 y carcasa ABS metálica de 5" para líneas de 70/100 V, ideal para transmisiones de alta calidad de voz y música de fondo. Incluye funciones de protección antivandalismo y meteorológicas Gracias al diseño de su armario de ABS V0 protegido contra el fuego, este altavoz proyector es ideal para su instalación en áreas donde la durabilidad de los elementos es un factor a tener en cuenta. Incorpora un terminal cerámico y un fusible de aislamiento para que cualquier posible daño a la unidad no cause un fallo general del circuito del altavoz al que está conectado. El PCP-20TN incluye un soporte en U de acero, con inclinación ajustable y fácil instalación, que tiene el mismo color que el propio altavoz. · Altavoz de superficie para evacuación por voz · Carcasa de ABS, protegida contra el fuego · Excelente para música y reproducción de voz · Fácil instalación
