# Proyector acústico metálico de 5'', referencia PCM-20TN de Zettler. Cilíndrico, antivandálico, IP65

- Propiedad del archivo: CONSTRUNARIO
- Formato: FIEBDC-3/2012
- Programa: Construnario Versión 3.51
- Fecha de los precios: 14/03/2023
- Divisa: EUR

**590003007** u Proyector acústico metálico de 5'', referencia PCM-20TN de Zettler. Cilíndrico, antivandálico, IP65
Precio: 129.08
Altavoz de techo de Johnson Controls con certificación EN54-24 y carcasa metálica de 5" para líneas de 70/100 V, ideal para transmisiones de alta calidad de voz y música de fondo. Incluye funciones de protección antivandalismo y meteorológicas. Gracias al diseño de su gruesa carcasa de aluminio de 3 mm y su parrilla de acero, su protección frente al fuego es óptima para su instalación en áreas donde la durabilidad de los elementos es un factor a tener en cuenta. Incorpora un terminal cerámico y un fusible de aislamiento para que cualquier posible daño a la unidad no cause un fallo general del circuito del altavoz al que está conectado. Altavoz de techo de Johnson Controls con certificación EN54-24 y carcasa metálica de 5" para líneas de 70/100 V, ideal para transmisiones de alta calidad de voz y música de fondo. Incluye funciones de protección antivandalismo y meteorológicas. · Carcasa de ABS, protegida contra el fuego · Excelente para música y reproducción de voz · Fácil instalación
