# Micrófono de megafonía, referencia A1 de Zettler

- Propiedad del archivo: CONSTRUNARIO
- Formato: FIEBDC-3/2012
- Programa: Construnario Versión 3.51
- Fecha de los precios: 14/03/2023
- Divisa: EUR

**590010001** u Micrófono de megafonía, referencia A1 de Zettler
Precio: 318.61
A1 es un micrófono de escritorio de alto rendimiento para instalaciones de megafonía profesional. Tiene indicadores de iluminación para mostrar el estado activo, línea ocupada o permiso para hablar concedido. Gracias a su microcontrolador interno, es capaz de trabajar bajo diferentes sistemas y con diferentes modos de funcionamiento: botón de encendido/apagado, botón de pulsar para hablar, comunicación RS-485 o TTL a través de 2 cables, tono de aviso para iniciar/cortar la comunicación y selección del nivel de control TTL • Cápsula dinámica de alto rendimiento • Fuente de alimentación local • Ajuste de ganancia de audio • Relé de contacto configurable para el sistema auxiliar • Línea ocupada e indicadores de palabras concedidas. • Indicador de iluminación colocado en el cuello de cisne - Adecuado para sistemas EN 60849 PA/VA como SONORA
