# Micrófono de megafonía multizona, referencia MPS8Z de Zettler

- Propiedad del archivo: CONSTRUNARIO
- Formato: FIEBDC-3/2012
- Programa: Construnario Versión 3.51
- Fecha de los precios: 14/03/2023
- Divisa: EUR

**590010002** u Micrófono de megafonía multizona, referencia MPS8Z de Zettler
Precio: 613.90
La serie MPS de estaciones de búsqueda está diseñada para proporcionar al sistema micrófonos de alta calidad para megafonía y rendimiento. La mesa de micrófono MPS-8Z permite al usuario dar anuncios y mensajes de voz en directo a un máximo de 64 zonas de megafonía de un sistema NEO. • Botones programables de 8 zonas. • Activador de eventos del sistema • Función de recordatorio • Función de bloqueo automático • Indicaciones LED para selección de zona • Indicadores LED del estado del sistema (EMG, FLT o LINK) • Indicadores LED de palabra ocupada y concedida • Alimentación directa del sistema a través del cable UTP
