# Panel de alarma por voz, referencia VAP1 de Zettler

- Propiedad del archivo: CONSTRUNARIO
- Formato: FIEBDC-3/2012
- Programa: Construnario Versión 3.51
- Fecha de los precios: 14/03/2023
- Divisa: EUR

**590010004** u Panel de alarma por voz, referencia VAP1 de Zettler
Precio: 675.31
• Hasta 56 memorias de grupo de hasta 8 zonas por memoria (448 zonas del sistema). • Tono de aviso previo • Ajuste de volumen • Indicadores de la fuente de alimentación • Indicador general de estado de emergencia • Indicador general de condición de fallo • Enlace con el indicador de fallo del sistema • Indicador de fallo en la fuente de alimentación • Indicador de fallo del micrófono de emergencia • Indicadores de control remoto • Controles de emergencia, reinicio, reconocimiento, prueba, mensaje de alarma, mensaje de evacuación • Puerto lateral para conectar hasta 7 teclados de expansión
