# Unidad de expansión, referencia VAP8K de Zettler

- Propiedad del archivo: CONSTRUNARIO
- Formato: FIEBDC-3/2012
- Programa: Construnario Versión 3.51
- Fecha de los precios: 14/03/2023
- Divisa: EUR

**590010005** u Unidad de expansión, referencia VAP8K de Zettler
Precio: 524.06
• 8 botones programables de software • Pueden conectarse juntos hasta 7 • Indicadores de zona ocupada • Chasis metálico que proporciona estabilidad y protección. • Fuente de alimentación local
