# Dispositivo de final de línea, referencia TFL2 de Zettler

- Propiedad del archivo: CONSTRUNARIO
- Formato: FIEBDC-3/2012
- Programa: Construnario Versión 3.51
- Fecha de los precios: 14/03/2023
- Divisa: EUR

**590010009** u Dispositivo de final de línea, referencia TFL2 de Zettler
Precio: 121.72
El dispositivo de fin de línea permite al sistema obtener una mayor precisión en la supervisión de las líneas de altavoces. Los dispositivos de final de línea mejoran la detección de problemas en las líneas de altavoces de circuito abierto, pero no pueden detectar el lugar donde se ha producido el fallo. • Supervisión de líneas de altavoces de 70 V o 100 V • Fácil conexión e instalación, montaje en superficie • Se pueden conectar varios dispositivos a la misma línea de altavoces • Dimensiones pequeñas • Bajo consumo • Mayor precisión en las mediciones de impedancia • Supervisión hasta el último altavoz, incluso en líneas de altavoces de baja carga • Sin cables de retorno • Carga configurable de 400R/200R para el tono de 19 kHz • Compatible con sistemas ONE y NEO con la última versión de firmware.
