# Etiquetas para 1 - 250 direcciones, de Zettler. Bucle B - Amarillo

- Propiedad del archivo: CONSTRUNARIO
- Formato: FIEBDC-3/2012
- Programa: Construnario Versión 3.51
- Fecha de los precios: 14/03/2023
- Divisa: EUR

**599047031** u Etiquetas para 1 - 250 direcciones, de Zettler. Bucle B - Amarillo
Precio: 36.97
Los detectores tienen una marca de dirección especial para las etiquetas de dirección (especificadas en la sección de detectores). Para otros dispositivos o para detectores donde también se precisa información de zona, ofrecemos una amplia gama de etiquetas de dirección. Están numeradas de 1 a 250 y disponibles en 8 colores diferentes para diferenciar los bucles con claridad. Es posible adherir etiquetas de zona pequeñas a las etiquetas de dirección
