# Racor de 25 mm rojo de Zettler. Pedidos en múltiplos de 5

- Propiedad del archivo: CONSTRUNARIO
- Formato: FIEBDC-3/2012
- Programa: Construnario Versión 3.51
- Fecha de los precios: 14/03/2023
- Divisa: EUR

**JC003-25** u Racor de 25 mm rojo de Zettler. Pedidos en múltiplos de 5
Precio: 13.55
Racor de empalme de tubería de ABS rojo para tubo de 25 mm mod. JC003-25. Se suministra en múltiplos de 5 unidades
