# Abrazadera de clip para tubo de 25-27 mm rojo de Zettler. Pedidos en múltiplos de 10

- Propiedad del archivo: CONSTRUNARIO
- Formato: FIEBDC-3/2012
- Programa: Construnario Versión 3.51
- Fecha de los precios: 14/03/2023
- Divisa: EUR

**JC004-25** u Abrazadera de clip para tubo de 25-27 mm rojo de Zettler. Pedidos en múltiplos de 10
Precio: 1.50
Fijación del tubo de 25 mm. Color rojo, mod. JC004-25. Se suministra en múltiplos de 10 unidades
