# Adaptador de 25-27 mm rojo de Zettler. Pedidos en múltiplos de 5

- Propiedad del archivo: CONSTRUNARIO
- Formato: FIEBDC-3/2012
- Programa: Construnario Versión 3.51
- Fecha de los precios: 14/03/2023
- Divisa: EUR

| Código | Ud | Descripción | Precio |
|---|---|---|---|
| JC005-1 | u | Adaptador de 25-27 mm rojo de Zettler. Pedidos en múltiplos de 5 | 1.31 |
