# Racor de 25 mm rojo de Zettler. Pedidos en múltiplos de 10

- Propiedad del archivo: CONSTRUNARIO
- Formato: FIEBDC-3/2012
- Programa: Construnario Versión 3.51
- Fecha de los precios: 14/03/2023
- Divisa: EUR

**JC005-25** u Racor de 25 mm rojo de Zettler. Pedidos en múltiplos de 10
Precio: 1.86
Manguito de conexión de tubos de 25 mm en tubería ABS mod. JC005-25. Color rojo. Se suministra en múltiplos de 10 unidades
