# Pieza en T de 25 mm rojo de Zettler. Pedidos en múltiplos de 5

- Propiedad del archivo: CONSTRUNARIO
- Formato: FIEBDC-3/2012
- Programa: Construnario Versión 3.51
- Fecha de los precios: 14/03/2023
- Divisa: EUR

**JC006-25** u Pieza en T de 25 mm rojo de Zettler. Pedidos en múltiplos de 5
Precio: 7.92
Bifurcación en T para tubería de 25mmen material ABS color rojo, mod. JCI006-25. Se sumnistra en múltiplos de 5 unidades.
