# Pegamento para tubos ASD de Zettler

- Propiedad del archivo: CONSTRUNARIO
- Formato: FIEBDC-3/2012
- Programa: Construnario Versión 3.51
- Fecha de los precios: 14/03/2023
- Divisa: EUR

**JC011** u Pegamento para tubos ASD de Zettler.
Precio: 17.79
Pegamento para unión de piezas de aspiración en plástico ABS. mod. JCI011
