# Kit de muestreo cónico de 25 mm rojo de Zettler

- Propiedad del archivo: CONSTRUNARIO
- Formato: FIEBDC-3/2012
- Programa: Construnario Versión 3.51
- Fecha de los precios: 14/03/2023
- Divisa: EUR

**JC019C-25** u Kit de muestreo cónico de 25 mm rojo de Zettler
Precio: 51.63
Punto de muestreo cónico mod. JC019C-25. Incluye T reductora, 2 metros de capilar de 8 mm y punto de muestreo cónico.
