# Pieza en T capilar de 25 mm rojo de Zettler. Pedidos en múltiplos de 5

- Propiedad del archivo: CONSTRUNARIO
- Formato: FIEBDC-3/2012
- Programa: Construnario Versión 3.51
- Fecha de los precios: 14/03/2023
- Divisa: EUR

**JC022-25** u Pieza en T capilar de 25 mm rojo de Zettler. Pedidos en múltiplos de 5
Precio: 9.42
Adaptador en T para tubo de 25 mm y salida a 3/4 para capilar. Color rojo. Se suministra en paquetes de 5 unds. (Precio por unidad). mod. JCC022-25. Se sumnistr en múltiplos de 5 unidades
