# Codo flexible de 30 cm - 25 mm rojo de Zettler

- Propiedad del archivo: CONSTRUNARIO
- Formato: FIEBDC-3/2012
- Programa: Construnario Versión 3.51
- Fecha de los precios: 14/03/2023
- Divisa: EUR

**JC030-25** u Codo flexible de 30 cm - 25 mm rojo de Zettler
Precio: 34.20
Codo flexible de 30 cm de longitud para sistema de aspiración mod. JCI030-25. Se suministra en múltiplos de 5 unidades
