# Codo flexible de 1 m - 25 mm rojo de Zettler

- Propiedad del archivo: CONSTRUNARIO
- Formato: FIEBDC-3/2012
- Programa: Construnario Versión 3.51
- Fecha de los precios: 14/03/2023
- Divisa: EUR

**JC031-25** u Codo flexible de 1 m - 25 mm rojo de Zettler.
Precio: 67.69
Codo flexible de 1 metro de longitud para sistema de aspiración mod. JCI031-25. Se suministra en múltiplos de 5 unidades
