# Trampa de condensación de 25 mm rojo de Zettler

- Propiedad del archivo: CONSTRUNARIO
- Formato: FIEBDC-3/2012
- Programa: Construnario Versión 3.51
- Fecha de los precios: 14/03/2023
- Divisa: EUR

**JCCT-01-25** u Trampa de condensación de 25 mm rojo de Zettler.
Precio: 203.64
Drenaje para trampa de condensación de agua en sistema de detección por aspiración, mod. JCCT-01-25
