# Abrazadera de clip para tubo de 25-27 mm gris de Zettler. Pedidos en múltiplos de 10

- Propiedad del archivo: CONSTRUNARIO
- Formato: FIEBDC-3/2012
- Programa: Construnario Versión 3.51
- Fecha de los precios: 14/03/2023
- Divisa: EUR

| Código | Ud | Descripción | Precio |
|---|---|---|---|
| JCG004-25 | u | Abrazadera de clip para tubo de 25-27 mm gris de Zettler. Pedidos en múltiplos de 10 | 3.90 |
