# Racor de 25 mm gris de Zettler. Pedidos en múltiplos de 10

- Propiedad del archivo: CONSTRUNARIO
- Formato: FIEBDC-3/2012
- Programa: Construnario Versión 3.51
- Fecha de los precios: 14/03/2023
- Divisa: EUR

| Código | Ud | Descripción | Precio |
|---|---|---|---|
| JCG005-25 | u | Racor de 25 mm gris de Zettler. Pedidos en múltiplos de 10 | 4.11 |
