# Tubo 25mm GRIS 2.4M de Zettler. Paquete de 10 unidades

- Propiedad del archivo: CONSTRUNARIO
- Formato: FIEBDC-3/2012
- Programa: Construnario Versión 3.51
- Fecha de los precios: 14/03/2023
- Divisa: EUR

**JCG008-1** u Tubo 25mm GRIS 2.4M de Zettler. Paquete de 10 unidades
Precio: 11.23
Tubo 25mm GRIS 2.4M - Paquete de 10 unidades
